# Handb. und kraftb. Anl.BGH u. GBA
Angebotsaufforderung (GAEB DA XML 3.3, DA83)
Projekt: VOEK-326-25
Währung: EUR
Erstellt mit: GXML Toolbox V3.3 R20230829, iTWO_64 V24.0.667, 06.11.2025

## Titelblatt
OBJEKTE:
DIENSTLIEGENSCHAFT / WIRTSCHAFTSEINHEIT (WE):
DER GENERALBUNDESANWALT BEIM BUNDESGERICHTSHOF (GBA)
BRAUERSTRAßE 30
76135 KARLSRUHE

DER BUNDESANSTALT FÜR IMMOBILIENAUFGABEN (BIMA)
DIREKTION: FREIBURG / BUNDESLAND: BADEN - WÜRTTEMBERG

VERGABEVERFAHREN:  VOEK 326 - 25 / Los 2 - GBA

A N L A G E  B - 02

L E I S T U N G S V E R Z E I C H N I S

LEISTUNGSUMFANG:

        • WARTUNG
        • FUNKTIONSPRÜFUNG DER FESTSTELLANLAGEN
        • SICHERHEITSTECHNISCHE PRÜFUNG
        • DGUV - PRÜFUNG

FÜR:

  HAND - UND KRAFTBETÄTIGTE ANLAGEN
  MIT UND OHNE FESTSTELLANLAGEN

AUFTRAGGEBERIN (AG):
  BUNDESANSTALT FÜR IMMOBILIENAUFGABEN
        - ANSTALT DES ÖFFENTLICHEN RECHTS -
  VERTRETEN DURCH DEN VORSTAND

VERDINGUNGSSTELLE :
  BUNDESANSTALT FÜR IMMOBILIENAUFGABEN
  STABSBEREICH EINKAUF ABT. 1, VERDINGUNG
  ELLERSTRAßE 56, 53119 BONN

Version: 06 / 30.10.2025

## Vorbemerkungen
1. Vorbemerkungen

Mit dieser Ausschreibung soll eine fachgerechte Leistungserbringung zu wirtschaftlich günstigen Konditionen sichergestellt werden.

Stellt der Bieter fest, dass seiner Meinung nach eine Leistung nicht eindeutig oder unvollständig beschrieben wurde, ist er verpflichtet, rechtzeitig vor Abgabe des Angebotes, seine Bedenken über die e - Vergabe - Plattform mitzuteilen. Nimmt er diese Möglichkeit nicht in Anspruch, besteht nach Erhalt des Zuschlags kein weiterer, über die bezuschlagten Einheitspreise hinausgehender Anspruch auf Vergütung.

1.1. Allgemeiner Hinweis zu den Ausschreibungsunterlagen

Für den Datenaustausch von Leistungsverzeichnissen nach GAEB (Datenart 83 Angebotsanforderung, Datenart 84 Angebotsabgabe), gilt Folgendes:
Leistungsverzeichnisse [DA 83 (Angebotsanforderung)] sind den Vergabeunterlagen beigefügt.

Bei Angebotsabgabe ist neben der Textform des Leistungsverzeichnisses (Dateiformat *.pdf) nach Möglichkeit auch eine Datei nach DA 84 (Angebotsabgabe) beizufügen. Auch bei erfolgtem Datenaustausch nach GAEB bleibt die Textform immer Vertragsgrundlage.

Punktfolgen in den Beschreibungen des Leistungsverzeichnisses sind unbedingt vom Bieter auszufüllen (bspw. auch geforderte Hersteller-/Typangaben), sofern nicht von der AG vorgegeben.

Fragen und Auskünfte zur Ausschreibung und zum Leistungsverzeichnis sind nur über die
E - Vergabe - Plattform (www.evergabe.de) möglich.

1.2. Hinweis zur Kalkulation

Für die hier im Leistungsverzeichnis und in der Bestandsliste aufgeführten Betrachtungseinheiten, sind alle zur Funktion gehörenden Teile und alles notwendige Zubehör, welches für einen bestimmungsgemäßen Gebrauch bzw. für einen Anlagenbetrieb gemäß Leistungsbeschreibung notwendig ist, als Kalkulationsgrundlage anzusetzen.
Die Betrachtungseinheit bezieht sich somit auf die gesamte Anlage, inkl. allen dazugehörigen Komponenten, Teilen und Funktionen, wie z. B.: Schlösser, Auslöser, Leitungen, Steuerungen, Transponder, Fernsteuerungen / Fernbedienungen, Sensoren, Schlupftüren, Sichtöffnungen (kleine Fenster), Signaleinrichtungen / Warnleuchten, Notentriegelungen, Lichtschranken, Induktionsschleifen, mit und ohne Feuerschutz - und / oder Rauchschutzfunktion.
Für hydraulische Anlagen, zzgl. zu den zuvor aufgeführten Anlagenbestandteilen: Motoren, Pumpen, Zylinder, Leitungen, Ventile, Filter, Hydraulik - Flüssigkeiten, Dichtungen, Druckspeicheranlagen, Kühler.

Da nicht jedes zur Funktion zugehörige Teil aufgezählt werden kann, sind grundsätzlich alle Kalkulationen auf der Basis durchzuführen, dass der Einheitspreis sich immer auf die vollständigen und funktionsfähigen Betrachtungseinheiten mit allen funktionswichtigen Teilen, allem Zubehör und allen zum Betrieb notwendigen peripheren Installationen bezieht. Sie sind die Basis für die Kalkulation und in die angebotenen Leistungen einzukalkulieren.

1.3. Hinweis für alle Bedarfspositionen

Gilt für alle nachfolgenden Bedarfspositionen:

Ein Anspruch auf Vergütung besteht ausschließlich nur nach gesonderter Beauftragung in Textform durch die Auftraggeberin (AG) und einem zusammen mit der Rechnung eingereichten und von der AG oder Beauftragten der AG bestätigten Leistungsnachweis. Ein pauschaler Anspruch auf Abrechnung, durch die AN besteht nicht !

1.4. Korrekturfaktor / Gewichtung

Nicht alle Leistungen in diesem Leistungsverzeichnis (LV) sind jährlich zu erbringen. Daher werden die nicht jährlich zu erbringenden Positionen in den Gesamtwertungspreis (Summe LV) mit einer entsprechenden Gewichtung eingerechnet. Dazu wird ein Korrekturfaktor verwendet der bspw. die DGUV V4 - Prüfung (Leistungserbringung alle 4 Jahre) mit einer Gewichtung (Faktor) von 0,25 statt 1 in den Gesamtwertungspreis einrechnet. Zum Zeitpunkt der Leistungserbringung, bspw. DGUV V4 - Prüfung hat die AN: 1 Stück Anlage zu prüfen, diese kann auch aus mehreren Anlagenteilen bestehen. Sobald die Leistung von der AN erbracht wurde, kann die volle Summe (angebotener Einheitspreis pro Anlage) abgerechnet werden.
Die jeweiligen Positionen, die mit einem entsprechenden Korrekturfaktor eingerechnet werden, sind im LV gekennzeichnet, siehe Langtext.

2. Hinweise zu Einträgen des Bietenden

Die Vergütung im vorliegenden LV wird nur gem. den jeweiligen Positionen unterschieden. Eine weitere Differenzierung bspw. nach Hersteller; mit und ohne Feuerschutz - und / oder Rauchschutzfunktion; Feuerwiderstandsklassen; Verbunden mit BMA, BMZ, GMA etc.; Anlagen in Glaswänden; Anlagen mit oder ohne Oberlicht; Anlagen in Flucht - und Rettungswegen oder nach weiteren Ausstattungsmerkmalen bzw. Ausführung als barrierefrei oder weiteren Besonderheiten wird nicht vorgenommen. Hierfür ist eine entsprechende Pauschale als Einheitspreis anzubieten, der die hier im LV und in der Bestandsliste aufgeführten Besonderheiten angemessen berücksichtigt / auskömmlich ist.

Ein Anspruch auf Vergütung für die entsprechende Leistungserbringung für eine Anlage besteht somit immer nur für eine Position. Es sind keine Staffelpreise anzubieten.
Die Einheitspreise sind mengen- und ortsunabhängig und gelten für alle Anlagen in diesem LV und in der Bestandsliste.

Mit der Vergütung sind alle vertraglich vereinbarten Leistungen sowie sämtliche Nebenkosten abgegolten, wie z. B.:
- Sämtliche notwendigen Kosten für eine termin- und fachgerechte Leistungserbringung.
- Fahrtkosten für An- und Abfahrt (Für die Fahrtzeit werden keine Arbeitsstunden vergütet.).
- Die Kosten für die entsprechend den gesetzlichen Bestimmungen vorzunehmende,
  fach - und umweltgerechte Entsorgung von ausgetauschten Teilen, Hilfs-/Betriebsstoffen,
  Abfällen und Verpackungen.
- Wege-, Rüst-, Rüstplatz- und Transportkosten, Personalkosten, Auslösungen, Tage- und
  Übernachtungsgelder, Schmutz- und Erschwerniszulagen, Überstunden sowie Sonn- und
  Feiertagszuschläge.
- Die Lieferung, Beistellung und Vorhaltung sämtlicher für die Ausführung der Arbeiten
  erforderlichen Geräte, Werkzeuge und Materialien, notwendige Sets für die Wartung und
  Prüfung, sowie Mess-, Diagnose- und Prüfmittel, Reinigungs-, Dicht-, Schmier- und
  Korrosionsschutzmittel, Schutzausrüstungen und allen sonstigen nicht explizit genannten
  Hilfsmittel und -stoffe.
- Die Lieferung, Beistellung und Vorhaltung geeigneter Zugangstechnik, wie z. B. Leitern,
  Tritte, in Abhängigkeit der notwendigen Arbeitshöhe.
- Die Lieferung und Anbringung geeigneter Prüfplaketten / Prüfaufkleber.
- Sämtliche vorbereitenden Arbeiten und Nachbereitung, wie z. B.:
  Absicherung des Arbeitsbereiches und der Anlage; das Entfernen und Wiederanbringen
  von Revisionsöffnungen, Schutzverkleidungen; Schlüssel besorgen bzw. wieder
  zurückgeben, Begleitung durch die AG oder Beauftragte der AG.

Die Prüfung der korrekt ermittelten Gesamtsumme des Leistungsverzeichnisses (Wertungssumme) erfolgt ausschließlich auf Basis der vom Bieter angegebenen Einheitspreise.

3. Weitere Details zur Leistungserbringung (Mindestvorgaben)

Alle hierfür zusätzlich entstehenden Kosten sind in die jeweiligen Einheitspreise einzurechnen und damit abgegolten.
3.1. Wartung, Inspektion und Dokumentation der hand - und kraftbetätigten Anlagen allgemein

Die Wartung, Inspektion und Dokumentation der hand - und kraftbetätigten Anlagen, wird nachfolgend als Wartung bezeichnet:
- Erfolgt durch die AN, im Intervall: einmal jährlich, in Abhängigkeit der letzten Wartung.
- Erfolgt mindestens gemäß der Arbeitskarte in Anlage C-03-Arbeitskarte.
Darüber hinaus hat die AN, mindestens folgende Vorgaben einzuhalten:
- Vorgaben des Herstellers.
- Diese ist durch die AN zu dokumentieren. Zusätzlich ist eine geeignete Prüfplakette /
  Prüfaufkleber an der entsprechenden Anlage anzubringen, diese zeigt das Datum der
  nächsten Wartung.

3.2. Wartung, Inspektion und Dokumentation von Feststellanlagen

Die Wartung, Inspektion und Dokumentation von Feststellanlagen wird nachfolgend als Wartung bezeichnet:
- Erfolgt durch die AN, im Intervall: einmal jährlich, in Abhängigkeit der letzten Wartung.
- Erfolgt mindestens gemäß der Arbeitskarte in Anlage C-03-Arbeitskarte. Ggf. sind
  darüberhinausgehende Vorgaben des Herstellers zu beachten.
- Dabei hat die AN auch mind. eine Funktionsprüfung der Feststellanlage durchzuführen.
3.3. Funktionsprüfung von Feststellanlagen (FSA)
Die weiteren Funktionsprüfungen der Feststellanlagen:
- Erfolgen durch Mitarbeiter der AG.

3.4. Sicherheitstechnische Prüfung

Die sicherheitstechnische Prüfung von kraftbetätigten Anlagen (gilt jedoch nur für kraftbe- tätigte Anlagen für die eine sicherheitstechnische Prüfung gem. ASR A1.7 erforderlich ist):
- Erfolgt durch die AN, im Intervall: einmal jährlich, in Abhängigkeit der letzten Prüfung.
- Ist nach ASR A1.7 durchzuführen und muss mindestens den Leistungsinhalten der aktuell
  gültigen Muster- Prüflisten gemäß DGUV Grundsatz 308-006 entsprechen.
- Ist zeitgleich mit der Wartung durchzuführen.

3.5. Prüfung nach DGUV - Vorschrift 4

Die Prüfung aller elektrischen Anlagenteile nach DGUV - Vorschrift 4:
- Erfolgt durch die AN, im Intervall: alle 4 Jahre, in Abhängigkeit der letzten Prüfung.
- Jedoch nur für die Anlagen in diesem LV (d. h. für die jeweilige Anlage selbst, bis
  Anschlussklemme bzw. Steckdose). Die DGUV - Prüfung für die anderen elektrischen
  Anlagen wie z. B. Hauptverteilung, Unterverteilung, Lichtschalter, Steckdosen wird von
  einer anderen AN durchgeführt.
- Diese hat die AN zu dokumentieren. Zusätzlich ist eine geeignete Prüfplakette /
  Prüfaufkleber, an der entsprechenden Anlage anzubringen, diese zeigt das Datum der
  nächsten Prüfung.
- Diese hat die AN, zeitgleich mit der Wartung durchzuführen.

Hinweis: Eine Prüfung der elektrischen Anlagenteile nach DGUV - Vorschrift 4 wurde, für einige Anlagen, bisher noch nicht durchgeführt. Daher hat die AN die erste DGUV - Prüfung, mit der ersten Wartung durchzuführen.

3.6. Prüfung für hydraulische Anlagen

- Erfolgt durch die AN, im Intervall: einmal jährlich, in Abhängigkeit der letzten Prüfung.
- Erfolgt mindestens gemäß der DGUV 113 - 020 und DGUV Information 209 - 070.
Darüber hinaus hat die AN, mindestens folgende Vorgaben einzuhalten:
- Vorgaben des Herstellers.
- Diese ist durch die AN zu dokumentieren. Zusätzlich ist eine geeignete Prüfplakette /
  Prüfaufkleber an der entsprechenden Anlage anzubringen, diese zeigt das Datum der
  nächsten Prüfung.
- Dabei hat die AN auch mind. eine Funktionsprüfung der Anlage durchzuführen.
- Die Prüfung der hydraulischen Anlagen hat die AN, zeitgleich mit der Wartung
  durchzuführen. Dadurch entstehende Mehrkosten sind in die jeweiligen
  Wartungspauschalen einzurechnen und damit abgegolten.

3.7. zusätzliche Dokumentation

Die AN pflegt nach Vorgabe der AG die Bestandslisten (gem. Beispiel, siehe Anlage
C-04-Muster - Bestandsliste v. d. AN zu pflegen) für die hand - und kraftbetätigten Anlagen.
Für jedes Gebäude in der WE gibt es eine separate Bestandsliste. Der Datenaustausch erfolgt im Dateiformat: MS - Excel, ohne Einschränkungen (Schreibschutz, Sperrungen, Copyright etc.). Diese Bestandslisten werden (erstmalig) von der AG zur Verfügung gestellt (via E-Mail). Zur Pflege der Bestandslisten (durch die AN) gehören z. B.:
- Das Prüfen, Aktualisieren und Korrigieren aller Einträge so z. B. Eintragen der festgestellten
  Mängel. Sowie die Vervollständigung der Liste, entsprechend der Vorgaben der AG.
- Eintragung der aktuellen und nächsten Leistungserbringung.
- Empfehlung von Instandsetzungsmaßnahmen.
- Festlegen der Priorität für Instandsetzungsmaßnahmen.
- Die Dokumentation der erbrachten Leistungen.

Die Pflege der Bestandslisten durch die AN, kann entweder im Büro der AN oder vor Ort in der WE der AG erfolgen. Jedoch hat die AN in diesem Fall ein eigenen PC, z. B. Laptop zur Verfügung zu stellen. Eine Bestandsliste mit angenommenen Beispiel - Datensätzen finden Sie in den allgemeinen Anlagen.

4. Allgemeine Informationen zu den Liegenschaften

Die Bundesanstalt für Immobilienaufgaben (BImA) verwaltet viele Liegenschaften diverser Bundesbehörden. Zu diesen gehören u. a. auch die Dienstliegenschaft / Wirtschaftseinheit (WE)

Der Generalbundesanwalt beim Bundesgerichtshof, Brauerstraße 30, 76135 Karlsruhe
(Der Bundesgerichtshof (WE in Los 1) ist ca. 2 km entfernt und in nur wenigen Fahrtminuten über die Kriegsstraße zu erreichen.)

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
Auf der Liegenschaft befinden sich zwei Gebäude (Baujahr: 1998). Sie dienen als Büro - und
Verwaltungsgebäude. Das Hauptgebäude (5 Stockwerke), ist teilunterkellert und verfügt über eine große Tiefgarage. Die Brutto - Grundfläche beträgt: 17.981 m².

Die Anlagen sind zum Teil weit voneinander entfernt, es muss mit längeren Wegezeiten gerechnet werden.

5. Zutrittsvoraussetzungen

Zusätzlich zu den Vorgaben in den besonderen Vertragsbedingungen, hat die AN folgendes zwingend einzuhalten:

Ohne vollständige Erfüllung aller Voraussetzungen (fehlender Legitimation, Vorlage eines gültigen Personalausweises / Reispasses etc.) kann der Zutritt zur Liegenschaft durch die AG oder dem Nutzer bzw. Beauftragten der AG verwehrt werden, ohne dass ein Anspruch auf Vergütung besteht.

Änderungen (z. B. Angaben zu den ausführenden Mitarbeitern), hat die AN, selbstständig und unverzüglich vor Leistungserbringung mitzuteilen.
Von dieser Regelung kann in bestimmten Ausnahmefällen, z. B. Havariefall, dringende Reparaturarbeiten etc. abgewichen werden. Jedoch nur nach vorheriger Absprache und Zustimmung, mit den in den besonderen Vertragsbedingungen genannten Personen oder Dienststellen.

Alle hierfür zusätzlich entstehenden Kosten sind in die jeweiligen Einheitspreise einzurechnen und damit abgegolten.

Allgemein:
- Die Mitarbeiter der AN haben einen gültigen Personalausweis oder Reisepass dem Nutzer
  bzw. dem Beauftragten der AG vor Ort vorzulegen und für die Dauer des Aufenthaltes
  mitzuführen.
- Normalerweise, gewähren Beauftragte der Nutzer den Zutritt zu den WE's (Terminverein -
  barungen, Abzeichnungen der Leistungsnachweise, erfolgen gem. Vorgabe der AG, durch
  die Beauftragten der Nutzer oder die AG selbst).
- Ggf. werden die Fachkräfte der AN durch den Nutzer bzw. Beauftragte der AG begleitet.
  Die Entscheidung obliegt der AG bzw. dem Nutzer.

5.1. Personalausweis / Reisepass

Zudem hat die AN einen gültigen Personalausweis oder Reisepass dem Nutzer bzw. dem Beauftragten der AG vor Ort vorzulegen und für die Dauer des Aufenthaltes mitzuführen.
Die AN erhält einen Besucherausweis. Dieser ist offen zu tragen und beim Verlassen der Dienstliegenschaft, unaufgefordert abzugeben.

5.2. Anmeldung

- Eine weitere, zusätzliche Anmeldung bei der AG oder beim Nutzer erfolgt durch die AN,
  direkt, via E - Mail, mind. 1 Kalenderwoche vor Leistungserbringung (Die konkreten
  Kontaktdaten werden nach Zuschlagserteilung mitgeteilt.).
5.3. Spezielle Sicherheitsanforderungen für den GBA:

Unverzüglich nach Zuschlagserteilung hat die AN von ihren Mitarbeitern jeweils einen vollständig ausgefüllten und unterzeichneten Antrag auf Zuverlässigkeitsprüfung (siehe Anlage: Anlage C-07 - Antrag auf Durchführung einer Zuverlässigkeitsüberprüfung GBA) an folgende Anschriften zu richten:

(Die konkreten Kontaktdaten werden nach Zuschlagserteilung mitgeteilt.)

Der GBA veranlasst dann eine Zuverlässigkeitsprüfung. Die AG behält sich vor, Mitarbeiter der AN, aus Sicherheitsgründen abzulehnen. Eine Begründung ist jedoch nicht erforderlich. Die AN hat dann unverzüglich weiteres Personal zur Verfügung zu stellen und auch für diese einen Antrag auf Zuverlässigkeitsprüfung (siehe Anlage: Anlage C-07 - Antrag auf Durchführung einer Zuverlässigkeitsüberprüfung GBA) zu stellen.

5.4. SÜ1 - einfache Sicherheitsüberprüfung
Zusätzlich gelten für die AN, die nachfolgenden Bestimmungen zur einfachen Sicherheitsüberprüfung (SÜ1).

(1) Das eingesetzte Personal der AN einschließlich der genehmigten Nachunternehmer muss grundsätzlich über eine Sicherheitsüberprüfung nach dem Gesetz über die Voraussetzungen und das Verfahren von Sicherheitsüberprüfungen des Bundes (Sicherheitsüberprüfungs - gesetz - SÜG) verfügen. Erforderlich ist eine einfache Sicherheitsüberprüfung gem. § 8 SÜG (sog. Ü1). Die Durchführung der Sicherheitsüberprüfungen erfolgt in der Zuständigkeit der AG gemäß § 3 Abs. 1 Nr.1 SÜG. Eine Abweichung hiervon ist nur möglich, sofern sich die AN bereits in der Geheimschutzbetreuung der Wirtschaft im Zuständigkeitsbereich des BMWE befindet. Die AN verpflichtet sich, unverzüglich, nach Aufforderung durch die AG dem Objektteam der AG die einzusetzenden Personen zu benennen, welche bereit sind, sich einer Sicherheitsüberprüfung zu unterziehen bzw. für die die Sicherheitsüberprüfungen bereits von einer anderen öffentlichen Stelle oder vom BMWE durchgeführt worden sind - unter Angabe der Art und des Datums der SÜ. Das gilt auch bei Nachmeldungen für zusätzlich einzusetzendes Personal.
Das Aufgabengebiet Geheimschutz im Stabsbereich Innenrevision und Governance (VOIG) der AG übersendet dem Personalkoordinator der AN die für die Durchführung der Sicher - heitsüberprüfungen erforderlichen Unterlagen, die dieser dann kurzfristig an die zu über - prüfenden Personen weiterleitet bzw. diesen zur Verfügung stellt. Die AN verpflichtet sich, dem Aufgabengebiet Geheimschutz bei der AG innerhalb der von ihm benannten Frist (in der Regel 14 Tage) die geforderten Unterlagen der zu überprüfenden Beschäftigten vollständig, korrekt und leserlich ausgefüllt zuzusenden.
Im Rahmen der Sicherheitsüberprüfung ist die AG berechtigt, Personal ohne Angabe von Gründen abzulehnen. Kosten für die Sicherheitsüberprüfungen fallen für die AN nicht an.

(2) Fachspezifische Personalanforderungen sind in den Ausschreibungsunterlagen der AG,
z. B. in den besonderen Vertragsbedingungen, Leistungsverzeichnis, Leistungsbeschreibung formuliert und durch die AN zwingend zu beachten. Personal, welches den von der AG vorgegebenen Kriterien nicht entspricht oder welches durch Unzuverlässigkeit oder durch Fehlverhalten auffällt, kann von der AG ohne weitere Begründung abgelehnt werden.

(3) Die AG weist darauf hin, dass nur sicherheitsüberprüftes Personal Zugang zu den Liegenschaften erhält. Ersatzpersonal ist frühzeitig anzumelden, so dass die Sicherheits - überprüfungen rechtzeitig eingeleitet und durchgeführt werden können. Der Zeitbedarf für die Durchführung einer Sicherheitsüberprüfung beträgt gegenwärtig grundsätzlich 20 Wochen.

(4) Der Einsatz des Personals ist erst nach Vorliegen der Freigabe durch die Sicherheits - dienststellen / den Nutzer möglich.

(5) Die Sicherheitsüberprüfung von Beschäftigten mit einem Auslandsbezug (z. B. nicht - deutsche Staatsangehörigkeit, Aufenthalt in den letzten 5 Jahren nicht in Deutschland oder im EU - Ausland u. a.) kann, je nach Einzelfall, mitunter unmöglich sein. Daher birgt die Anmeldung von Beschäftigten mit den vorgenannten Kriterien für die Sicherheitsüberprüfung die Möglichkeit der Ablehnung mangels Überprüfbarkeit und damit für den AN das Risiko, dass die vorgesehenen Beschäftigten ggf. nicht auf der Liegenschaft eingesetzt werden können.

(6) Um Personallücken vorzubeugen, ist stets eine ausreichende Personenanzahl mit der Sicherheitsstufe Ü1 vorzuhalten.

(7) Es wird darauf hingewiesen, dass nach Maßgabe des Nutzers, auch bei nach Sicher - heitsstufe Ü1 überprüftem Dienstleistungspersonal der AN, zusätzlich die Begleitung durch Bedienstete der Nutzer erforderlich sein kann.
6. Weitere Informationen zu den Anlagen in diesem LV

- Der Zustand der Hydraulikschläuche ist schlecht. Diese hätten schon längst ausgetauscht
  werden müssen.

## 326-25L2 Anlagen: Wartung & Prüfung; Los 2 - GBA
Datum: 06.11.2025

### Bereich 1 Wartung

*Hinweis*
Bei dem anzubietenden Einheitspreis handelt es sich um die Leistungspauschale für eine Wartung je Anlage (ohne sicherheitstechnische Prüfung) pro Jahr. Der jeweilige Gesamtbetrag entspricht dabei dem Produkt aus:
Einheitspreis x Anzahl der Anlagen x 1 Wartung pro Jahr.

*Hinweis: handbetätigte Anlagen*

**1.10 Drehflügeltüren, 1 Türflügel, ohne Feststellanlagen**
Menge: 37,000 Stk

**1.20 Drehflügeltüren, 2 Türflügel, ohne Feststellanlagen**
Menge: 22,000 Stk

**1.30 Drehflügeltüren, 1 Türflügel, mit Feststellanlagen**
Menge: 2,000 Stk

**1.40 Drehflügeltüren, 2 Türflügel, mit Feststellanlagen**
Menge: 40,000 Stk

*Hinweis: kraftbetätigte / elektrische Anlagen*

**1.50 Schiebetore, ohne Feststellanlagen**
Menge: 1,000 Stk

**1.60 Sektionaltore, ohne Feststellanlagen**
Menge: 2,000 Stk

**1.70 Schrankenanlagen**
Menge: 4,000 Stk

*Hinweis: kraftbetätigte / hydraulische Anlagen*

**1.80 Drehflügeltüren, 1 Türflügel, ohne Feststellanlagen**
Menge: 5,000 Stk

**1.90 Drehflügeltüren, 2 Türflügel, ohne Feststellanlagen**
Menge: 11,000 Stk

**1.100 Drehflügeltore, 2 Türflügel, ohne Feststellanlagen**
Menge: 2,000 Stk

**1.110 Reifenkiller**
Menge: 2,000 Stk

**1.120 Durchfahrtssperren**
Menge: 2,000 Stk

### Bereich 2 Sicherheitstechnische Prüfung, Intervall: jährlich

*Hinweis*
Bei dem anzubietenden Einheitspreis handelt es sich um die Leistungspauschale für eine sicherheitstechnische Prüfung für die kraftbetätigten Anlagen. Der jeweilige, Gesamtbetrag entspricht dabei dem Produkt aus:
Einheitspreis x Anzahl der Anlagen x 1 Prüfung pro Jahr.

*Hinweis: kraftbetätigte / elektrische Anlagen*

**2.10 Schiebetore, ohne Feststellanlage**
Menge: 1,000 Stk

**2.20 Sektionaltore, ohne Feststellanlage**
Menge: 2,000 Stk

**2.30 Schrankenanlagen**
Menge: 4,000 Stk

*Hinweis: kraftbetätigte / hydraulische Anlagen*

**2.40 Drehflügeltüren, 1 Türflügel, ohne Feststellanlagen**
Menge: 5,000 Stk

**2.50 Drehflügeltüren, 2 Türflügel, ohne Feststellanlagen**
Menge: 11,000 Stk

**2.60 Drehflügeltore, 2 Türflügel, ohne Feststellanlagen**
Menge: 2,000 Stk

**2.70 Reifenkiller**
Menge: 2,000 Stk

**2.80 Durchfahrtssperren**
Menge: 2,000 Stk

### Bereich 3 Prüfung gem. DGUV - Vorschrift 4

*Hinweis*
Bei dem anzubietenden Einheitspreis handelt es sich um die Leistungspauschale für eine Prüfung gem. DGUV - Vorschrift 4 für alle handbetätigten Anlagen mit FSA sowie kraftbetätigten. Der jeweilige Gesamtbetrag entspricht dabei dem Produkt aus: Einheitspreis pro Anlage x Korrekturfaktor x Anzahl der Anlagen.
(Korrekturfaktor für die Leistung im festgelegten Leistungszeitraum von vier Jahren bezogen auf ein Jahr.)

**3.10 Türen handbetätigt mit Feststellanlagen**
Menge der zu prüfenden Anlagen insgesamt: 42 Stück
Menge, nur für die Wertung, bezogen auf 1 Jahr: 10,5 Stück
(42 Stück x 0,25 DGUV Prüfungen pro Jahr = 10,5 Stück)
Menge: 10,500 Stk

*Hinweis: kraftbetätigte / elektrische Anlagen*

**3.20 Schiebetore, ohne Feststellanlagen**
Menge der zu prüfenden Anlagen insgesamt: 1 Stück
Menge, nur für die Wertung, bezogen auf 1 Jahr: 0,25 Stück
(1 Stück x 0,25 DGUV Prüfungen pro Jahr = 0,25 Stück)
Menge: 0,250 Stk

**3.30 Sektionaltore, ohne Feststellanlagen**
Menge der zu prüfenden Anlagen insgesamt: 2 Stück
Menge, nur für die Wertung, bezogen auf 1 Jahr: 0,5 Stück
(2 Stück x 0,25 DGUV Prüfungen pro Jahr = 0,5 Stück)
Menge: 0,500 Stk

**3.40 Schrankenanlagen**
Menge der zu prüfenden Anlagen insgesamt: 4 Stück
Menge, nur für die Wertung, bezogen auf 1 Jahr: 1 Stück
(4 Stück x 0,25 DGUV Prüfungen pro Jahr = 1 Stück)
Menge: 1,000 Stk

*Hinweis: kraftbetätigte / hydraulische Anlagen*

**3.50 Türen, 1 Türflügel, ohne Feststellanlagen**
Menge der zu prüfenden Anlagen insgesamt: 5 Stück
Menge, nur für die Wertung, bezogen auf 1 Jahr: 1,25 Stück
(5 Stück x 0,25 DGUV Prüfungen pro Jahr = 1,25 Stück)
Menge: 1,250 Stk

**3.60 Türen, 2 Türflügel, ohne Feststellanlagen**
Menge der zu prüfenden Anlagen insgesamt: 11 Stück
Menge, nur für die Wertung, bezogen auf 1 Jahr: 2,75 Stück
(11 Stück x 0,25 DGUV Prüfungen pro Jahr = 2,75 Stück)
Menge: 2,750 Stk

**3.70 Drehflügeltore, 2 Türflügel, ohne Feststellanlagen**
Menge der zu prüfenden Anlagen insgesamt: 2 Stück
Menge, nur für die Wertung, bezogen auf 1 Jahr: 0,5 Stück
(2 Stück x 0,25 DGUV Prüfungen pro Jahr = 0,5 Stück)
Menge: 0,500 Stk

**3.80 Reifenkiller**
Menge der zu prüfenden Anlagen insgesamt: 2 Stück
Menge, nur für die Wertung, bezogen auf 1 Jahr: 0,5 Stück
(2 Stück x 0,25 DGUV Prüfungen pro Jahr = 0,5 Stück)
Menge: 0,500 Stk

**3.90 Durchfahrtssperren**
Menge der zu prüfenden Anlagen insgesamt: 2 Stück
Menge, nur für die Wertung, bezogen auf 1 Jahr: 0,5 Stück
(2 Stück x 0,25 DGUV Prüfungen pro Jahr = 0,5 Stück)
Menge: 0,500 Stk

### Bereich 4 weitere Bedarfsposition

*Hinweis: für kraftbetätigte / hydraulische Anlagen*
zusätzlich für elektro - hydraulische Anlagen

*Hinweis: Hydraulkiflüssigkeiten*
Hydraulkiflüssigkeiten:

zur Zeit verwendetes Öl: Total Biohydran TMP 46

**4.10 Hydraulik - Öl - Untersuchung**
*** Bedarfsposition mit GB
Probeentnahme & Untersuchung im Labor

Die AN übernimmt dabei alle erforderlichen Leistungen,
wie z. B.:
- Die AN entnimmt vor Ort geeignete Proben und lässt diese in
  einem dafür zertifiziertem Labor untersuchen. Das Ergebnis
  hat die AN, der AG unverzüglich mitzuteilen.

Der Prüfbericht muss mindestens folgendes beinhalten:
- Visuelle Beurteilung
- PQ-Index
- Elemente durch ICP
- IR-Spektroskopie
- Oxidation
- Oxidationsindex
- IR-Index
- Viskosität 40 °C
- Viskosität 100 °C
- VI (Viskositätsindex)
- Partikelzählung ISO 4406,
- Reinheitsklasse
- Wasser nach Karl Fischer
- Neutralisationszahl (NZ) oder AN

Zudem hat die AN diesen Prüfbericht, auf Anforderung der AG, ausführlich zu erläutern und geeignete Maßnahmen zu empfehlen.

Mit der hierfür angegebenen Pauschale pro Stück sind alle
erforderlichen Leistungen und sämtliche Kosten abgegolten.
Menge: 1,000 pau

**4.20 Hydraulik - Öl - Wechsel**
*** Bedarfsposition mit GB
Die AN übernimmt dabei alle erforderlichen Leistungen,
wie z. B.:

- Austausch des verwendeten Öl gegen ein gleich - bzw.
  höherwertiges (Dabei hat die AN die Vorgaben des Herstellers
  und Errichters einzuhalten).
- fachgerechte Entsorgung des Alt - Öls (Auf Verlangen der AG,
  hat die AN, unverzüglich ein entsprechenden Nachweis
  vorzulegen.)

Mit der hierfür angegebenen Pauschale pro Liter sind alle
erforderlichen Leistungen und sämtliche Kosten abgegolten.

Angabe des Einheitspreises als Preis pro Liter. Die getauschte Menge wird zum (mengenmäßigen) Nachweis vergütet.
Menge: 1,000 ltr

*Hinweis: Stickstoff*
Stickstoff

zur Zeit verwendeter Stickstoff: 5.5

**4.30 Stickstoff nachfüllen**
*** Bedarfsposition mit GB
Die AN übernimmt dabei alle erforderlichen Leistungen,
wie z. B.:

- Nachfüllen des verwendeten Stickstoffs mit einem
  gleichwertigem bzw. für diesen Zweck geeignetem Stickstoff
  (Dabei hat die AN die Vorgaben des Herstellers und Errichters
  einzuhalten.).

Mit der hierfür angegebenen Pauschale pro m³ sind alle
erforderlichen Leistungen und sämtliche Kosten abgegolten.

Angabe des Einheitspreises als Preis pro Kubikmeter. Die getauschte Menge wird zum (mengenmäßigen) Nachweis vergütet.
Menge: 1,000 m³

*Hinweis: weitere Bedarfspositionen*

**4.40 Betriebs- / Prüfbuch**
*** Bedarfsposition mit GB
Im Bedarfsfall (bspw. bei Verlust), hat die AN für hand - und kraftbetätigten Anlagen, Betriebs - bzw. Prüfbücher zu erstellen und zu liefern. Die AN übernimmt dabei alle erforderlichen Leistungen, wie z. B.:
1. Die Ermittlung aller für die Betriebsbücher notwendigen
  Daten und Angaben.
2. Die gesamte Beschaffung der Betriebsbücher beim
  Hersteller der Anlage bzw. einer mindestens gleichwertigen
  Alternative.
3. Die Anfertigung / das Vornehmen aller notwendigen
  Eintragungen.
4. Lieferung an den Beauftragten gem. Vorgabe der AG.

Mit der hierfür angegebenen Pauschale pro Stück sind alle
erforderlichen Leistungen und sämtliche Kosten abgegolten.
Menge: 1,000 Stk

**4.50 Hubarbeitsbühne**
*** Bedarfsposition mit GB
Pauschale für Hubarbeitsbühnen oder vergleichbare
Arbeitsmittel um die im LV beschriebenen Leistungen zu
erbringen. Mit dieser Pauschale sind alle weiteren Kosten für die
Hubarbeitsbühnen oder vergleichbare Arbeitsmittel abgegolten.

- Vorhaltedauer: bis max. 3 Arbeitstage
- Einsatzhöhe bis max. Höhe der Anlagen gem. Bestandsliste,
  zzgl. 25%

Abrechnung: Als eine Pauschale, die für alle Anlagen in einer WE gilt, die zu warten und / oder zu prüfen sind.

Hinweise:
- Hubarbeitsbühnen oder vergleichbare Arbeitsmittel der AG
  stehen nicht zur Verfügung.
- Der Boden, z. B. in den Hallen ist hellgrau. Die Hubarbeitsbühnen oder die vergleichbaren Arbeitsmittel, dürfen darauf
  keine Spuren hinterlassen !
Menge: 1,000 pau

*Hinweis: Hinweis für Instandsetzungsarbeiten*
Nachfolgendes gilt nur für Instandsetzungsarbeiten, die nicht zusammen mit der Wartung bzw. Prüfung durchgeführt werden.

**4.60 Stundenverrechnungssatz für Instandsetzungsleistungen**
*** Bedarfsposition mit GB
Nachtzuschlag in % (Montag - Freitag, 20:00 - 06:00 Uhr) '....................................................'

Samstagszuschlag in % (Samstag, 00:00 - 24:00 Uhr) '....................................................'

Sonntags - und Feiertagszuschlag in % (00:00 - 24:00 Uhr) '....................................................'
Menge: 1,000 Std

**4.70 Fahrtkostenpauschale**
*** Bedarfsposition mit GB
Die Fahrtkostenpauschale:
- umfasst die An- und Abfahrt je Einsatz
- ist unabhängig davon, ob der Einsatz innerhalb oder außerhalb der betriebsüblichen Arbeitszeit stattfindet
Menge: 1,000 Stk
